# Schlosserarbeiten
Angebotsaufforderung (GAEB 90, DA83)
Währung: EUR

## Zusätzlicher Text
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## Zusätzlicher Text
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## Außentreppe Fluchtweg
Datum: 27.04.26

### Titel 01 Leistungen

#### Abschnitt 01.01 Besondere Leistungen

*Hinweis*
Technische Vorbemerkungen Metallbauarbeiten DIN 18360
- Schlosser und Metallbauarbeiten

1. Allgemeines - Besondere Leistungen

1.1 Baumaße
Das Aufmaß ist vom Auftragnehmer am Bau zu nehmen.
Einbautoleranzen und vorhandene Anschlusspunkte sind
zu berücksichtigen.

Es wird darauf hingewiesen, dass die ausgeschriebenen
Maße "Cirka-Maße" sind. Nach örtlicher Gegebenheit
können die Einbaumaße abweichen. Die Elemente sind
nach örtlichem Aufmaß zu fertigen.

1.2 Statik und Prüfstatik
Statik ist auf Grundlage der Entwurfsstatik von einem
qualifizierten Tragwerksplaner prüffähig zu erstellen
und dem Architekten mit einer Prüffrist von 2 Wochen
vorzulegen. Nach Freigabe der Statik muss diese an die
Prüfstatik versendet und die Prüfung durch einen
qualifizierten Prüfingenieur veranlasst werden.
Die Prüfstatik muss min. 2 Wochen vor Baubeginn dem AG
und Architekten übergeben werden.

Die Übergabe erfolgt 2-fach im Original in gefalteter
und gelochter
Ausführung, zusätzlich digital, Datenformat PDF.

1.3 Werkstatt- und Montagepläne
Nach Auftragserteilung hat der AN nach örtlichem
Aufmaß Konstruktionszeichnungen für alle beschriebenen
Leistungen anzufertigen und zur Freigabe dem
Auftraggeber vorzulegen. Die Zeichnungen müssen alle
Ansichten, Schnitte sowie alle erforderlichen Details
der jeweiligen Einzelelemente enthalten. Aus den
Darstellungen müssen Konstruktionen, Maße, Einbau,
Befestigung und Bauanschlüsse der Bauteile sowie die
Einbaufolge erkennbar sein. Die Übergabe der
Zeichnungen erfolgt 2-fach in gefalteter und gelochter
Ausführung, zusätzlich digital, Datenformat PDF und
DWG.

Eine Prüffrist von 2 Wochen für den Architekten ist
bei der Werkstattplanung und den Ausführungsterminen
zu berücksichtigen.

Mit Korrekturen versehene Pläne sind durch den AN zu
überarbeiten und nach Einarbeitung der Korrekturen der
AG erneut 2-fach zu übergeben.

Pläne zur Ausführung müssen einen Freigabevermerk des
Architekten tragen.

- Ende der Technischen Vorbemerkungen -

**01.01.0010 Erstellung Statik**
Erstellen prüffähige Statik nach Vorgaben
Entwurfsstatik.
Die Statik ist durch einen qualifizierten
Tragwerkplaner zu erstellen.
Statik beinhaltet alle Berechnungen, Positionspläne,
Dimensionierung, Bewehrungs- und Schalungspläne.
gemäß Technischen Vorbemerkungen Ziffer 1.2
Menge: 1,000 psch

**01.01.0020 Erstellung Prüfstatik**
Erstellung einer Prüfstatik der in vorheriger Position
beschriebenen Statik, durch einen staatlich anerkannten
Sachverständigen für die Prüfung der Standsicherheit.
Für die Einreichung bei der Stadt zum Baubeginn.
Menge: 1,000 psch

**01.01.0030 Nachweis der stichprobenhafte Kontrollen während der Bauausführung**
Nachweis über die Stichprobenhafte Kontrollen während
der Bauphase, durch einen staatlich anerkannten
Sachverständigen für die Prüfung der Standsicherheit.
Menge: 1,000 psch

**01.01.0040 Erstellen Werkstatt-/ Montageplanung**
Erstellen der geforderten Werkstatt- und
Montageplanung, gemäß Technischen Vorbemerkungen Ziffer
1.3
Aus den Darstellungen müssen Konstruktion, Maße,
Einbau, Befestigung und Bauanschlüsse der Bauteile
sowie die Einbaufolge erkennbar sein.
Menge: 1,000 psch

#### Abschnitt 01.02 Baustelleneinrichtung

**01.02.0010 Baukran**
Bereitstellung von Baukran für eigenes Gewerk, zur
Montage der Treppe und horizontal Träger

Montagehöhe bis ca. 13m

Durchfahrsbreite und Höhe der Durchfahrt zu beachten.
Durchfahrtshöhe max. 3,4m Höhe.

Ein verdichteter, stabiler Untergrund zur
Standsicherheit des Baukrans muss vor Ort überprüft und
ggfl. errichtet werden.
Menge: 1,000 St

**01.02.0020 Genehmigung Straßensondernutzung**
*** Bedarfsposition ohne GB
Erstellen eines genehmigungsfähigen Antrags für die
Straßensondernutzung für die Aufstellung des Krans für
den Zeitraum der Baustelleneinrichtung an der Straße.
Inkl. Straßennutzungsgebühren der Stadt Köln.
Menge: 1,000 St

#### Abschnitt 01.03 Außentreppe 2. Rettungsweg

*Hinweis*
Technische Vorbemerkungen Metallbauarbeiten DIN 18360
- Schlosser und Metallbauarbeiten

1. Allgemeines

1.1 Baumaße
Das Aufmaß ist vom Auftragnehmer am Bau zu nehmen.
Einbautoleranzen und vorhandene Anschlusspunkte sind
zu berücksichtigen.

Es wird darauf hingewiesen, dass die ausgeschriebenen
Maße "Cirka-Maße" sind. Nach örtlicher Gegebenheit
können die Einbaumaße abweichen. Die Elemente sind
nach örtlichem Aufmaß zu fertigen.

1.2 Werkstatt- und Montagepläne
Nach Auftragserteilung hat der AN nach örtlichem
Aufmaß Konstruktionszeichnungen für alle beschriebenen
Leistungen anzufertigen und zur Freigabe dem
Auftraggeber vorzulegen. Die Zeichnungen müssen alle
Ansichten, Schnitte sowie alle erforderlichen Details
der jeweiligen Einzelelemente enthalten. Aus den
Darstellungen müssen Konstruktionen, Maße, Einbau,
Befestigung und Bauanschlüsse der Bauteile sowie die
Einbaufolge erkennbar sein. Die Übergabe der
Zeichnungen erfolgt 2-fach in gefalteter und gelochter
Ausführung, zusätzlich digital, Datenformat PDF und
DWG.

1.3 Bemusterungen
Auf Anforderung sind zu bemustern:
- Farbgrenzwertmuster von Oberflächen
- Verwendete Profile, Gehrungsecken, Anschlüsse o. ä.
- Befestigungsmittel
Dies ist als Nebenleistung in die Einheitspreise mit
einzurechnen.

1.4 Erstreinigung
Der AN hat vor Abnahme seiner Leistung eine
Reinigung aller von ihm eingebauten Elemente und
Konstruktionen vorzunehmen.
Dabei sind insbesondere bei nicht beschichteten
Oberflächen die Metallflächen zu entfetten und
Oxidschichten zu entfernen.
Das ist Bestandteil der Leistung und in die
Einheitspreise mit einzurechnen.

2. Stoffe

2.1 Stahl
Profile aus Formstahl S235

2.2 Edelstahl
Werkstoff: Nichtrostender Chrom-Nickelstahl
Werkstoff Nr. 1.4306 V2A - korrosionsbeständig.
Für geschweißte Teile Qualitätsmerkmale: DIN 17440,
EN 10088.

2.3 Aluminium
Für die Anforderungen an Aluminium gilt:
 DIN 1748 bei Strangpressprofilen
 DIN EN 485 bei Blechen und Bändern

2.4 Zusammenbau unterschiedlicher Werkstoffe
Beim Zusammenbau unterschiedlicher Werkstoffe muss
gewährleistet sein, dass keine Kontaktkorrosion und
keine andere ungünstige Beeinflussung
entstehen kann. Es sind Zwischenlagen aus
Kunststofffolie oder dgl. zu verwenden.

2.5 Korrosionsschutz
Alle Stahlteile im Außenbereich, wenn nicht Edelstahl,
erhalten einen Korrosionsschutz durch Feuerverzinkung
nach DIN EN 10147.
Beschädigungen an der verzinkten Oberfläche sind nach
Reinigung deckend mit Zinkstaubbeschichtungsstoff zu
beschichten.

3. Ausführung

Geländer müssen nach DIN 1055-3, wenn statisch nicht
anders gefordert, mindestens horizontale Verkehrslasten

von 0,5 kN/m aufnehmen.

Die Montage der Treppe erfolgt Zug um Zug
Die Sicherheitsvorkehrungen zur Absturzsicherung
während
der Montage sind zu wahren.

Alle freiliegenden Öffnungen bei Hohlprofilen bei
Stützen, Handläufen o. ä. sind zu schließen.
Geschlossene Handlaufenden von Rohrprofilen sind, wenn
nicht anders beschrieben, rund (Halbkugel)
auszuführen.

Alle Befestigungsmittel aus Edelstahl.
Grundlage der Befestigung ist die Statik

- Ende der Technischen Vorbemerkungen -

**01.03.0010 Stützen EG U240**
*** Bedarfsposition ohne GB
Stützen im EG U240 um die Lasten aus den Abfangträgern
aufzunehmen.
Menge: 0,000 m

**01.03.0020 Horizontal Träger IPE 270**
IPE 270 Träger liefern und gemäß Statik fachgerecht
montieren.
Inkl. aller Auflager, Anschlüsse und Befestigungen,
Verschrauben, Verschweißen, feuerverzinkt und Ablängen
etc.
Anschlüsse sind fachgerecht und biegesteif auszubilden.

Längen ca.
1x 4,75m
1x 1,20m
1x 3,40m
1x 5,10m
1x 6,15m
1x 1,30m
genaue Maße sind vor Ort zu prüfen.
Menge: 27,000 m

**01.03.0030 Horizontal Träger HEM240**
HEM240 Träger liefern und gemäß Statik fachgerecht
montieren.
Inkl. aller Auflager, Anschlüsse und Befestigungen,
Verschrauben, Verschweißen, feuerverzinkt und Ablängen
etc.
Anschlüsse sind fachgerecht und biegesteif auszubilden.

Längen ca.
2x 7m
genaue Maße sind vor Ort zu prüfen.
Menge: 14,000 m

**01.03.0040 Stützen HEA 180**
HEA 180 Träger liefern und gemäß Statik fachgerecht
montieren.
Inkl. aller Auflager, Anschlüsse und Befestigungen,
Verschrauben, Verschweißen, feuerverzinkt und Ablängen
etc.
Anschlüsse sind fachgerecht und biegesteif auszubilden.

Längen ca.
4x 7,50m
genaue Maße sind vor Ort zu prüfen.
Menge: 32,000 m

**01.03.0050 Treppenwangen U240**
U240 Träger liefern und gemäß Statik als Treppenwangen
fachgerecht montieren.
Inkl. aller Auflager, Anschlüsse und Befestigungen,
Verschrauben, Verschweißen, feuerverzinkt und Ablängen
etc.
Anschlüsse sind fachgerecht und biegesteif auszubilden.

Längen ca.
5x 2,50m
1x 1,30m
8x 3,30m
16x 1,20m
genaue Maße sind vor Ort zu prüfen.
Menge: 67,000 m

**01.03.0060 Rundrohr 51x4 (MSH)**
Rundrohr 51x4 (MSH) liefern und gemäß Statik im
Übergang Treppe zu Podest fachgerecht montieren.
Inkl. aller Auflager, Anschlüsse und Befestigungen,
Verschrauben, Verschweißen, feuerverzinkt und Ablängen
etc.
Anschlüsse sind fachgerecht und biegesteif auszubilden.

Längen ca.
7x 1,20m
genaue Maße sind vor Ort zu prüfen.
Menge: 9,000 m

**01.03.0070 Aussteifung Verbände RD 12**
zur Aussteifung Verbände aus Rundrohr RD 12 liefern und
gemäß Statik fachgerecht montieren.
Inkl. aller Auflager, Anschlüsse und Befestigungen,
Verschrauben, Verschweißen, feuerverzinkt und Ablängen
etc.

Anschlüsse sind fachgerecht und biegesteif auszubilden.

Rechtecke Maße ca.:
4x 3,30m x 1,20m
8x 1,20m x 1,20m
2x 2,50m x 1,60m
1x 2,50m x 3,30m
1x 2,40m x 1,20m
1x 1,20m x 1,20m
1x 3,42m x 1,20m
1x 3,60m x 1,20m
1x 2,20m x 1,20m
genaue Maße sind vor Ort zu prüfen.
Menge: 1,000 psch

**01.03.0080 Stütze HEA 160**
HEA 160 Träger liefern und gemäß Statik fachgerecht
montieren.
Inkl. aller Auflager, Anschlüsse und Befestigungen,
Verschrauben, Verschweißen, feuerverzinkt und Ablängen
etc.
Anschlüsse sind fachgerecht und biegesteif auszubilden.

Längen ca.
2x 2,20m
2x 4,70m
genaue Maße sind vor Ort zu prüfen.
Menge: 15,000 m

**01.03.0090 Treppenwangen U220**
U220 Träger liefern und gemäß Statik als Treppenwangen
fachgerecht montieren.
Inkl. aller Auflager, Anschlüsse und Befestigungen,
Verschrauben, Verschweißen, feuerverzinkt und Ablängen
etc.
Anschlüsse sind fachgerecht und biegesteif auszubilden.

Längen ca.
1x 2,50m
2x 3,60m
2x 3,40m
7x 1,20m
genaue Maße sind vor Ort zu prüfen.
Menge: 26,000 m

**01.03.0100 Stufen aus Gitterrost**
Gitterrost Treppenstufen liefern und gemäß Statik
fachgerecht montieren.

Gitterroststufen 40/3 MW 33,3 x 33,3 mm S235 mit
Sicherheitsantrittskante Fertigung DIN 24531
Feuerverzinkung DIN EN ISO 1461
Bemessung nach RAL-GZ 638 oder DIN EN 1991-1-1
Verschraubung: M 12 Güte 8.8 feuerverzinkt ISO 4014
Lastenannahme g= 0,5 kN/m2

Inkl. aller Auflager, Anschlüsse und Befestigungen,
Verschrauben, Verschweißen, feuerverzinkt und Ablängen
etc.
Anschlüsse sind fachgerecht und biegesteif auszubilden.

Maße ca.
40 x Auftritt 26cm x Breite 120cm x Steigung 17cm
24 x Auftritt 23cm x Breite 120cm x Steigung 19cm

genaue Maße sind vor Ort zu prüfen.
Menge: 64,000 St

**01.03.0110 Treppenpodeste Gitterrost**
Gitterrost Treppenpodest liefern und gemäß Statik
fachgerecht montieren.

Gitterrost als Treppenpodest 40/3 MW 33,3 x 33,3 mm
S235 mit Sicherheitsantrittskante
Fertigung DIN 24531
Feuerverzinkung DIN EN ISO 1461
Bemessung nach RAL-GZ 638 oder DIN EN 1991-1-1
Verschraubung: M 12 Güte 8.8 feuerverzinkt ISO 4014
Lastenannahme g= 0,5 kN/m2

Inkl. aller Auflager, Anschlüsse und Befestigungen,
Verschrauben, Verschweißen, feuerverzinkt und Ablängen
etc.
Anschlüsse sind fachgerecht und biegesteif auszubilden.

Maße ca.
2x 1,20m x 2,50m
2x 2,0m x 2,50m
1x 1,20m x 2,40m
1x 1,20m x 1,20m
genaue Maße sind vor Ort zu prüfen.
Menge: 23,000 m2

**01.03.0120 Podest über Dach Gitterrost**
Gitterrost als Podest liefern und gemäß Statik
fachgerecht montieren.

Gitterrost als Podest 40/3 MW 33,3 x 33,3 mm S235
Fertigung DIN 24531
Feuerverzinkung DIN EN ISO 1461
Bemessung nach RAL-GZ 638 oder DIN EN 1991-1-1
Verschraubung: M 12 Güte 8.8 feuerverzinkt ISO 4014
Lastenannahme g= 0,5 kN/m2

Inkl. aller Auflager, Anschlüsse und Befestigungen,
Verschrauben, Verschweißen, feuerverzinkt und Ablängen
etc.
Anschlüsse sind fachgerecht und biegesteif auszubilden.

Laufweg Breite ca. 1,20m
Menge: 20,000 m2

**01.03.0130 Geländer, Stahl, Absturzsicherung**
Geländer zur Absturzsicherung

aus Stahl S235 JR (ST 37-2) DIN EN 10027-1,

Geländerhöhe von OKFF ca. 0,90 m,

bestehend aus:

- Pfosten, senkrecht, Flachstahl, 40 x 10 mm,
Befestigung an Kopfplatte mittels Flachstahl
60 x 140 mm angeschweißt.

- Kopfplatte lackiert 315 x 10 mm
mit Dübeln und Schrauben befestigt.

- Oberer Abschluss Obergurt und Untergurt mit
angeschweißtem Flachstahl 40 x 10 mm.

- Füllstäbe, vertikal, 40 x 10 mm

  Achsabstand max. 120 mm.

- Handlauf = Rundrohr V2A
Durchmesser 42 mm
an Obergurt mittels Rundrohr V2A
Durchmesser 10 mm befestigt,

alle Stahlverbindungen geschweißt, entgratet
und fein geschliffen.

Geländer einschl. aller An- und Abschlüsse,
Kleinteile und Befestigungsmittel aus Edelstahl.
Menge: 86,000 m

**01.03.0140 Zutrittsicherung / Sperranlage**
umlaufender Vierkantrohrrahmen mit senkrechten
Füllrohren, eckig gefertigt entsprechend der
Treppenanlage
1- flügelige Tür mit Panikverschluß.
lichte Durchgangsbreite ca 900 mm mit Durchgreifschutz,

Profilzylinder bauseits
Höhe ca 2,40 m mit Überkletterschutz liefern und
montieren

Maße ca.:
2,50m x 3,83m
Menge: 1,000 St

**01.03.0150 Zulage Verankerungen und Befestigungen an Bestand**
Verankerungen gemäß Statik an Bestandsmauerwerk.
Menge: 1,000 psch

USt %: 19,00
